# Accesorios para armarios Puertas/Cierres Ventanas/Tableros mando, listón rotulación 600mm - de Rittal

- Propiedad del archivo: CONSTRUNARIO
- Formato: FIEBDC-3/2012
- Programa: Construnario Versión 3.51
- Fecha de los precios: 07/03/2019
- Divisa: EUR

**SZ2403000** u Accesorios para armarios Puertas/Cierres Ventanas/Tableros mando, listón rotulación 600mm - de Rittal
RITTAL Accesorios para armarios Puertas/Cierres Ventanas/Tableros mando, listón rotulación 600mm Para una configuración individualizada de la puerta, incl. cubierta de plástico transparente y material de fijación. Para tiras de rotulación: Anchura: anchura del armario 150 mm Altura: 29 mm Grosor: 0,75 mm. Color: RAL 7033 Código EAN: 4028177022324 Código eCl@ss 4.1: 27188101 Código eCl@ss 5.1: 27189209 Código eCl@ss 6.0: 27189209 Código eCl@ss 7.0: 27189290 Código eCl@ss 8.0: 27149129 Código ETIM 3.0: EC000318 Código ETIM 4.0: EC001288 Código ETIM 5.0: EC001288 Código ETIM 6.0: EC001288
