# Accesorios para armarios Puertas/Cierres Ventanas/Tableros mando, marco para monitor - de Rittal

- Propiedad del archivo: CONSTRUNARIO
- Formato: FIEBDC-3/2012
- Programa: Construnario Versión 3.51
- Fecha de los precios: 07/03/2019
- Divisa: EUR

**SZ2305000** u Accesorios para armarios Puertas/Cierres Ventanas/Tableros mando, marco para monitor - de Rittal
RITTAL Accesorios para armarios Puertas/Cierres Ventanas/Tableros mando, marco para monitor para anchura de puerta 600 y 800 mm Para cubrir la escotadura en una puerta realizada para alojar cualquier monitor convencional de hasta 482,6 mm (19?). Grado de protección: IP 54 según EN 60 529 Unidad de envase: Incluye cristal de seguridad. Código EAN: 4028177020801 Código eCl@ss 4.1: 27188101 Código eCl@ss 5.1: 27189229 Código eCl@ss 6.0: 27189229 Código eCl@ss 7.0: 27182204 Código eCl@ss 8.0: 27189261 Código ETIM 3.0: EC000456 Código ETIM 4.0: EC002620 Código ETIM 5.0: EC002620 Código ETIM 6.0: EC002620
