# Accesorios para armarios Puertas/Cierres Ventanas/Tableros mando, ventana transparente acero inox. - de Rittal

- Propiedad del archivo: CONSTRUNARIO
- Formato: FIEBDC-3/2012
- Programa: Construnario Versión 3.51
- Fecha de los precios: 07/03/2019
- Divisa: EUR

**FT2793560** u Accesorios para armarios Puertas/Cierres Ventanas/Tableros mando, ventana transparente acero inox. - de Rittal
RITTAL Accesorios para armarios Puertas/Cierres Ventanas/Tableros mando, ventana transparente acero inoxidable Con bisagras de 130º interiores y junta continua, de serie. Cierre de doble paletón sustituible por bombines de cierre de 27 mm, ejecución A, así como la empuñadura Ergoform-S SZ 2452.000. Material: Acero inoxidable 1.4301 (AISI 304) Cristal monocapa de seguridad Grado de protección: IP 54 según EN 60 529 Unidad de envase: Incluye material de fijación. Accesorios: -Bombines de cierre de 27 mm, ejecución A -Empuñadura Ergoform-S SZ 2452.000 Código EAN: 4028177149656 Código eCl@ss 4.1: 27188101 Código eCl@ss 5.1: 27182301 Código eCl@ss 6.0: 27182301 Código eCl@ss 7.0: 27182301 Código eCl@ss 8.0: 27182204 Código ETIM 3.0: EC000456 Código ETIM 4.0: EC000747 Código ETIM 5.0: EC000747 Código ETIM 6.0: EC000747
