# Accesorios para armarios Puertas/Cierres Ventanas/Tableros mando, cubierta cristal 500x400 - de Rittal

- Propiedad del archivo: CONSTRUNARIO
- Formato: FIEBDC-3/2012
- Programa: Construnario Versión 3.51
- Fecha de los precios: 07/03/2019
- Divisa: EUR

**FT2787000** u Accesorios para armarios Puertas/Cierres Ventanas/Tableros mando, cubierta cristal 500x400 - de Rittal
RITTAL Accesorios para armarios Puertas/Cierres Ventanas/Tableros mando, cubierta cristal 500x400 de cristal acrílico Con cierre de seguridad, cierre nº 3524 E. Material: -Marco: perfiles de aluminio extrusionado con cantoneras fundidas a presión -Cristal: acrílico, ahumado Grado de protección: IP 54 según EN 60 529 Código EAN: 4028177032330 Código eCl@ss 4.1: 27188101 Código eCl@ss 5.1: 27182301 Código eCl@ss 6.0: 27182301 Código eCl@ss 7.0: 27182301 Código eCl@ss 8.0: 27182301 Código ETIM 3.0: EC000456 Código ETIM 4.0: EC002527 Código ETIM 5.0: EC002527 Código ETIM 6.0: EC002527
