# Bombín 2467 con cierre RONIS 455 - de Rittal

- Propiedad del archivo: CONSTRUNARIO
- Formato: FIEBDC-3/2012
- Programa: Construnario Versión 3.51
- Fecha de los precios: 07/03/2019
- Divisa: EUR

**SZ2467001** u Bombín 2467 con cierre RONIS 455 - de Rittal
Bombín 2467 con cierre RONIS 455 Código EAN: 4028177023918
