# Armario compacto 300x300x210, RAL7035 - de Rittal

- Propiedad del archivo: CONSTRUNARIO
- Formato: FIEBDC-3/2012
- Programa: Construnario Versión 3.51
- Fecha de los precios: 05/03/2019
- Divisa: EUR

**AE1033510** u Armario compacto 300x300x210, RAL7035 - de Rittal
Material: -Armario: chapa de acero. -Puerta: chapa de acero, junta continua de poliuretano inyectado. Superficie: -Armario y puerta: Imprimación por inmersión, exterior texturizado, pintura estructurada. -Placa de montaje: galvanizada. Color: RAL 7035 Unidad de envase: -Caja con puerta con bisagras, cerrada con todo el contorno. -Placa(s) entrada de cables en el suelo de la caja. -Bisagra a la derecha, intercambiables a izquierda. -Con cierre de albadilla o sistema de cierre de 3 puntos. -Placa de montaje. Aprobaciones: -UL. -CSA. -TÜV. -Germanischer Lloyd. -Russian Maritime Register of Shipping. -Lloyds Register of Shipping. -Bureau Veritas. -VDE. Código EAN: 4028177480728
