# Accesorios para armarios Puertas/Cierres variantes, puerta con cierre y adyacente 800x2000 - de Rittal

- Propiedad del archivo: CONSTRUNARIO
- Formato: FIEBDC-3/2012
- Programa: Construnario Versión 3.51
- Fecha de los precios: 07/03/2019
- Divisa: EUR

**TS8801450** u Accesorios para armarios Puertas/Cierres variantes, puerta con cierre y adyacente 800x2000 - de Rittal
RITTAL Accesorios para armarios Puertas/Cierres variantes, puerta con cierre y adyacente 800x2000 para TS Cuando, por ej. en salidas de emergencia deben instalarse dos puertas de 400 mm en lugar de una de 800 mm. Material: Chapa de acero Superficie: Imprimación por inmersión, exterior texturizado Unidad de envase: 2 puertas incl. bisagras y piezas de cierre. Atención: Armario sin puerta (TS 8806.512) Accesorios: Sistema de cierre Código EAN: 4028177325630 Código eCl@ss 4.1: 27188101 Código eCl@ss 5.1: 27182203 Código eCl@ss 6.0: 27182203 Código eCl@ss 7.0: 27182290 Código eCl@ss 8.0: 27182204 Código ETIM 3.0: EC000747 Código ETIM 4.0: EC000747 Código ETIM 5.0: EC000747 Código ETIM 6.0: EC000747
