# Maneta de plástico 2485/VW-E1 - de Rittal

- Propiedad del archivo: CONSTRUNARIO
- Formato: FIEBDC-3/2012
- Programa: Construnario Versión 3.51
- Fecha de los precios: 07/03/2019
- Divisa: EUR

**SZ2485020** u Maneta de plástico 2485/VW-E1 - de Rittal
Maneta de plástico 2485/VW-E1 Código EAN: 4028177024960
