# Maneta plástica P/AE, cierre RONIS 455 - de Rittal

- Propiedad del archivo: CONSTRUNARIO
- Formato: FIEBDC-3/2012
- Programa: Construnario Versión 3.51
- Fecha de los precios: 07/03/2019
- Divisa: EUR

**SZ2576010** u Maneta plástica P/AE, cierre RONIS 455 - de Rittal
Maneta plástica P/AE, cierre RONIS 455 Código EAN: 4028177028463
