# Llave 2532 P/ cierre VW-E1 (1P.) - de Rittal

- Propiedad del archivo: CONSTRUNARIO
- Formato: FIEBDC-3/2012
- Programa: Construnario Versión 3.51
- Fecha de los precios: 07/03/2019
- Divisa: EUR

**SZ2532002** u Llave 2532 P/ cierre VW-E1 (1P.) - de Rittal
Llave 2532 P/ cierre VW-E1 (1P.) Código EAN: 4028177026773
