# Accesorios para armarios Paredes, Laterales, pintura tubo 12ml RAL 7035 - de Rittal

- Propiedad del archivo: CONSTRUNARIO
- Formato: FIEBDC-3/2012
- Programa: Construnario Versión 3.51
- Fecha de los precios: 07/03/2019
- Divisa: EUR

**SZ2436735** u Accesorios para armarios Paredes, Laterales, pintura tubo 12ml RAL 7035 - de Rittal
RITTAL Accesorios para armarios Paredes, Laterales, pintura tubo 12ml RAL 7035 Para corregir o para trabajos de reparación devsuperficies texturizadas y pintadas en mojado, secado al aire Código EAN: 4028177023093 Código eCl@ss 4.1: 27188101 Código eCl@ss 5.1: 27189216 Código eCl@ss 6.0: 27189216 Código eCl@ss 7.0: 27409253 Código eCl@ss 8.0: 27409253 Código ETIM 3.0: EC000318 Código ETIM 4.0: EC001899 Código ETIM 5.0: EC001899 Código ETIM 6.0: EC001899
