# Accesorios para armarios Suelo, zócalo de hormigón para CS Toptec 600x600 - de Rittal

- Propiedad del archivo: CONSTRUNARIO
- Formato: FIEBDC-3/2012
- Programa: Construnario Versión 3.51
- Fecha de los precios: 07/03/2019
- Divisa: EUR

**IW6902920** u Accesorios para armarios Suelo, zócalo de hormigón para CS Toptec 600x600 - de Rittal
RITTAL Accesorios para armarios, Suelo zócalo Pies de fundición Para una ubicación segura de ·cajas para PC Torre u ·otros componentes propios Profundidad 700 mm. Material: Aluminio fundido Color: RAL 7035 Unidad de envase: Incluye material de fijación. Accesorios: -Fijación al suelo CP 6147.000 -Ruedas dobles Código EAN: 4028177438736 Código eCl@ss 4.1: 27180101 Código eCl@ss 5.1: 27180501 Código eCl@ss 6.0: 27180501 Código eCl@ss 7.0: 27180501 Código eCl@ss 8.0: 27180501 Código ETIM 3.0: EC000721 Código ETIM 4.0: EC002502 Código ETIM 5.0: EC002622 Código ETIM 6.0: EC002502
