# Zócalo TS Pantallas laterales 600x100 - de Rittal

- Propiedad del archivo: CONSTRUNARIO
- Formato: FIEBDC-3/2012
- Programa: Construnario Versión 3.51
- Fecha de los precios: 18/03/2019
- Divisa: EUR

**TSE8701060** u Zócalo TS Pantallas laterales 600x100 - de Rittal
RITTAL Accesorios para armarios, Suelo zócalo TS Pantallas laterales 600x100 Acero inox. para TS, CM Montaje entre los elementos de zócalo. En una altura de 200 mm también pueden utilizarse dos pantallas de 100 mm cada una. Para la estabilización de elementos de zócalo ensamblados pueden montarse las pantallas (100 mm de altura) con un giro de 90º. Material: Acero inoxidable 1.4301 (AISI 304) Superficie: Pulida de 1,5 mm, grano 400 Unidad de envase: 2 pantallas de zócalo incl. material para la fijación a los elementos de zócalo. Adicionalmente se precisa: Elementos para ensamblaje de zócalos TS 8601.100 en el montaje con giro de 90º de las pantallas de zócalo. Accesorios: -Bulones de fijación para zócalo -Pies de nivelación PS 4612.000 Código EAN: 4028177300064 Código eCl@ss 4.1: 27188101 Código eCl@ss 5.1: 27182092 Código eCl@ss 6.0: 27182092 Código eCl@ss 7.0: 27189270 Código eCl@ss 8.0: 27182003 Código ETIM 3.0: EC000721 Código ETIM 4.0: EC000721 Código ETIM 5.0: EC000721 Código ETIM 6.0: EC000721
