# Accesorios para armarios Suelo, zócalo TS Elementos frontales y posteriores 1200x100 - de Rittal

- Propiedad del archivo: CONSTRUNARIO
- Formato: FIEBDC-3/2012
- Programa: Construnario Versión 3.51
- Fecha de los precios: 07/03/2019
- Divisa: EUR

**TSE8701200** u Accesorios para armarios Suelo, zócalo TS Elementos frontales y posteriores 1200x100 - de Rittal
RITTAL Accesorios para armarios, Suelo zócalo TS Elementos frontales y posteriores 1200x100 Acero inox. para TS, CM Material: Acero inoxidable 1.4301 (AISI 304) Superficie: Pulida de 1,5 mm, grano 400 Unidad de envase: Incl. accesorios de fijación para montaje al armario 100 mm de altura: 2 pantallas delante/detrás Accesorios: Pantalla de zócalo, modular (chapa perforada) Código EAN: 4028177300040 Código eCl@ss 4.1: 27188101 Código eCl@ss 5.1: 27182092 Código eCl@ss 6.0: 27182092 Código eCl@ss 7.0: 27182003 Código eCl@ss 8.0: 27182003 Código ETIM 3.0: EC000721 Código ETIM 4.0: EC000721 Código ETIM 5.0: EC000721 Código ETIM 6.0: EC000721
