# Accesorios para armarios Suelo, zócalo TS Elementos RAL 7035 - 100x800, con aireación - de Rittal

- Propiedad del archivo: CONSTRUNARIO
- Formato: FIEBDC-3/2012
- Programa: Construnario Versión 3.51
- Fecha de los precios: 12/07/2018
- Divisa: EUR

**LT7825801** u Accesorios para armarios Suelo, zócalo TS Elementos RAL 7035 - 100x800, con aireación - de Rittal
RITTAL Accesorios para armarios, Suelo zócalo TS Elementos RAL 7035 - 100x800, con aireación Elementos de zócalo delante y detrás Chapa de acero para TS, CM, TP, PC, IW, TE El elemento de zócalo está compuesto por una pantalla y dos piezas angulares premontadas. En elementos de zócalo de 200 mm de altura una de las pantallas es de dos piezas para la entrada de cables. Material: -Elementos de zócalo: Chapa de acero -Cubiertas: Plástico Superficie: Pintada Color: Cantoneras: RAL 9005/7035 Unidad de envase: 1 juego = 2 elementos de zócalo, 4 tapas, 4 tornillos y tuercas enjauladas M12 para montaje al armario. Accesorios: -Pletina de fijación al suelo SO 2817.000 -Estera filtrante para ejecuciones con aireación Código EAN: 4028177234406 Código eCl@ss 4.1: 27188101 Código eCl@ss 5.1: 27182092 Código eCl@ss 6.0: 27182092 Código eCl@ss 7.0: 27182003 Código eCl@ss 8.0: 27182003 Código ETIM 3.0: EC000721 Código ETIM 4.0: EC000721 Código ETIM 5.0: EC000721 Código ETIM 6.0: EC000721
