# Accesorios para armarios Suelo, zócalo Flex-Block, clip de ensamblaje - de Rittal

- Propiedad del archivo: CONSTRUNARIO
- Formato: FIEBDC-3/2012
- Programa: Construnario Versión 3.51
- Fecha de los precios: 12/07/2018
- Divisa: EUR

**SZ8000100** u Accesorios para armarios Suelo, zócalo Flex-Block, clip de ensamblaje - de Rittal
RITTAL Accesorios para armarios, Suelo zócalo Flex-Block. clip de ensamblaje para el ensamblaje de las cantoneras del Flex-Block Encajar simplemente el clip desde la parte posterior en la ranura prevista para ello (sin el uso de herramientas). Material: Poliamida, reforzado con fibra de vidrio Código EAN: 4028177669710 Código eCl@ss 4.1: 27188101 Código eCl@ss 5.1: 27189250 Código eCl@ss 6.0: 27189250 Código eCl@ss 7.0: 23159101 Código eCl@ss 8.0: 27189234 Código ETIM 3.0: EC000318 Código ETIM 4.0: EC002625 Código ETIM 5.0: EC002625 Código ETIM 6.0: EC002625
