# EFD III - de Rittal

- Propiedad del archivo: CONSTRUNARIO
- Formato: FIEBDC-3/2012
- Programa: Construnario Versión 3.51
- Fecha de los precios: 07/03/2019
- Divisa: EUR

**GU Projects7338221** u EFD III - de Rittal
La instalación EFD es una instalación compacta de detección precoz de incendios de 19 " 1 UA con un sistema activo de absorción de humo. Código EAN: 4028177699328 Código eCl@ss 4.1: 27188101 Código eCl@ss 5.1: 27189253 Código eCl@ss 6.0: 27189253 Código eCl@ss 7.0: 25010501 Código eCl@ss 8.0: 40040104 Código ETIM 3.0: EC000058 Código ETIM 4.0: EC002685 Código ETIM 5.0: EC002685 Código ETIM 6.0: EC002685
