# Juego tuberías - de Rittal

- Propiedad del archivo: CONSTRUNARIO
- Formato: FIEBDC-3/2012
- Programa: Construnario Versión 3.51
- Fecha de los precios: 07/03/2019
- Divisa: EUR

**GU Projects7338130** u Juego tuberías - de Rittal
RITTAL Instalación de detección y extinción de incendios DET-AC/EFD Plus, Juego Tuberías EFD Plus La instalación EFD Plus es una instalación compacta de detección precoz de incendios con un sistema activo de absorción de humo. El ventilador instalado absorbe de forma continuada el aire del armario y lo guia a través de dos indicadores de humo. El primer indicador es muy sensible y genera una prealarma. El segundo genera la alarma principal. DET-AC Plus El DET-AC Plus es una instalación compacta de detección y extinción activa de incendio con sistema de absorción de humo, instalada en una unidad de altura. El sistema de detección posee la misma ejecución que la instalación EFD Plus. La extinción con el gas NOVEC 1230 se activa de forma automática cuando se genera una alarma principal. Con el gas disponible es posible extinguir un volumen de hasta 3 m3. DET-AC Plus esclavo En combinación con la instalación esclavo DET-AC Plus pueden extinguirse hasta cinco armarios ensamblados. Junto a la unidad DET-AC Plus debe instalarase en cada uno de los armarios una unidad esclavo DET-AC con el medio de extinción necesario para un armario. Para la detección se instala el sistema de tuberías de la instalación DET-AC Plus en todos los armarios. Ventajas: ·Detección precoz de incendio ·Extinción automática ·Innovador gas de extinción NOVEC 1230 -Respetuoso con el medio ambiente -No perjudicial para componentes TI ·Módulo de 19? con tan sólo 1 UA Código EAN: 4028177652545 Código eCl@ss 4.1: 27188101 Código eCl@ss 5.1: 27189253 Código eCl@ss 6.0: 27189253 Código eCl@ss 7.0: 25010501 Código eCl@ss 8.0: 40040104 Código ETIM 3.0: EC000058 Código ETIM 4.0: EC002685 Código ETIM 5.0: EC002685 Código ETIM 6.0: EC002685
