# Licencia RiZone-Appliance nodo IP, RiZone herramienta gráfica 100 nodos - de Rittal

- Propiedad del archivo: CONSTRUNARIO
- Formato: FIEBDC-3/2012
- Programa: Construnario Versión 3.51
- Fecha de los precios: 07/03/2019
- Divisa: EUR

**Ri7990308** u Licencia RiZone-Appliance nodo IP, RiZone herramienta gráfica 100 nodos - de Rittal
RITTAL Licencia RiZone-Appliance nodo IP, RiZone herramienta gráfica 100 nodos El modelo de licencia RiZone flexible se adapta de forma óptima a cualquier tamaño de proyecto y ofrece a la vez la posibilidad de crecer con el centro de datos. Las licencias de volumen para los nodos IP se encuentran agrupados de 10 a 1000 nodos y permiten una adaptación exacta al tamaño del centro de datos. Se precisa una licencia de nodo para cualquier componente activo a captar u otros componentes con capacidad SNMP Código EAN: 4028177665866 Código eCl@ss 4.1: 27188101 Código eCl@ss 5.1: 27189253 Código eCl@ss 6.0: 27189253 Código eCl@ss 7.0: 19240201 Código eCl@ss 8.0: 19240201 Código ETIM 3.0: EC001435 Código ETIM 4.0: EC000501 Código ETIM 5.0: EC000501 Código ETIM 6.0: EC000501
