# Caja E-Box EB 200x200x120 RAL 7035 impr - de Rittal

- Propiedad del archivo: CONSTRUNARIO
- Formato: FIEBDC-3/2012
- Programa: Construnario Versión 3.51
- Fecha de los precios: 20/03/2019
- Divisa: EUR

**EB1549800** u Caja E-Box EB 200x200x120 RAL 7035 impr - de Rittal
RITTAL Caja E-Box EB 200x200x120 Material: -Armario: chapa de acero. -Puerta: chapa de acero, junta contínua de poliuretano inyectado. Superficie: -Armario y puerta: imprimación por inmersión, exterior texturizado, pintura estructurada. -Placa de montaje: galvanizada. Color: RAL 7035. Grado de protección: IP 66 según EN 60 529, Cumple NEMA 4. Unidad de envase: -Caja con puerta abisagrada. -Bisagra de 180º. -Cierre de aldabilla con bombín de doble paletón. -Placa de montaje. Aprobaciones: -UL. -CSA. -TÜV. -Germanischer Lloyd. -Russian Maritime Register of Shipping. -Lloyds Register of Shipping. -Bureau Veritas. -VDE. Código EAN: 4028177009400
