# Software-Appliance, Herramienta gráfica RiZone - de Rittal

- Propiedad del archivo: CONSTRUNARIO
- Formato: FIEBDC-3/2012
- Programa: Construnario Versión 3.51
- Fecha de los precios: 07/03/2019
- Divisa: EUR

**Ri7990303** u Software-Appliance, Herramienta gráfica RiZone - de Rittal
RITTAL RiZone-Appliance Standard, Software-Appliance, Herramienta gráfica RiZone RiZone se suministra como Appliance o Software-Appliance. Como Appliance se suministra RiZone instalado en un potente servidor con soporte a nivel mundial. La Software-Appliance se ofrece como servidor virtual, pudiéndose utilizar con hardware existente en el centro de datos. Adicionalmente se precisa: Licencia RiZone-Appliance en función de la cantidad de nodos IP existentes Código EAN: 4028177665811 Código eCl@ss 4.1: 27188101 Código eCl@ss 5.1: 27189253 Código eCl@ss 6.0: 27189253 Código eCl@ss 7.0: 19210709 Código eCl@ss 8.0: 19240201 Código ETIM 3.0: EC001435 Código ETIM 4.0: EC000501 Código ETIM 5.0: EC000501 Código ETIM 6.0: EC000501
