# Cajas de bornes 400x300x120 RAL 7035 s/pm - de Rittal

- Propiedad del archivo: CONSTRUNARIO
- Formato: FIEBDC-3/2012
- Programa: Construnario VersiĆ³n 3.51
- Fecha de los precios: 20/03/2019
- Divisa: EUR

| Código | Ud | Descripción |
|---|---|---|
| KL1530310 | u | Cajas de bornes 400x300x120 RAL 7035 s/pm - de Rittal |
