# 47UA sistema de antenas - de Rittal

- Propiedad del archivo: CONSTRUNARIO
- Formato: FIEBDC-3/2012
- Programa: Construnario Versión 3.51
- Fecha de los precios: 07/03/2019
- Divisa: EUR

**Ri7890247** u 47UA sistema de antenas - de Rittal
Los sistemas de antena RFID pueden montarse lateralmente en el perfil de 19" del rack TS IT. Pueden captar e identificar etiquetas RFID fijadas a los componentes de 19". El registro de la posición de los componentes se realiza en 1/3 UA, para ello se han integrado 3 antenas por unidad de altura, así como leds de señalización. De esta forma es posible determinar la posición correcta de los componentes, aunque no se encuentren exactamente en la retícula de altura. La lectura y escritura de las etiquetas RFID también se señaliza mediante un LED. Código EAN: 4028177686489 Código eCl@ss 4.1: 27188101 Código eCl@ss 5.1: 27189253 Código eCl@ss 6.0: 27189253 Código eCl@ss 7.0: 27189253 Código eCl@ss 8.0: 27189253 Código ETIM 3.0: EC001455 Código ETIM 4.0: EC002627 Código ETIM 5.0: EC002627 Código ETIM 6.0: EC002627
