# Cierre vertical 600 mm estanqueidad entre LCP y nivel de 19" - de Rittal

- Propiedad del archivo: CONSTRUNARIO
- Formato: FIEBDC-3/2012
- Programa: Construnario Versión 3.51
- Fecha de los precios: 07/03/2019
- Divisa: EUR

**Ri3301370** u Cierre vertical 600 mm estanqueidad entre LCP y nivel de 19" - de Rittal
RITTAL Liquid Cooling Package, Cierre vertical 600mm estanqueidad entre LCP y nivel de 19" Para el bloqueo del caudal de aire a izquierda y derecha del nivel de 19? para una altura de armario de 2000 mm. Material: -Espuma de celulosa PU -antiinflamable según UL 94 (HF1) -Longitud: 1900 mm -Una cara autoadhesiva Código EAN: 4028177542068 Código eCl@ss 4.1: 27180704 Código eCl@ss 5.1: 27180712 Código eCl@ss 6.0: 27180712 Código eCl@ss 7.0: 27180712 Código eCl@ss 8.0: 27189261 Código ETIM 3.0: EC000855 Código ETIM 4.0: EC002620 Código ETIM 5.0: EC002620 Código ETIM 6.0: EC002620
