# LCP - Display táctil color - de Rittal

- Propiedad del archivo: CONSTRUNARIO
- Formato: FIEBDC-3/2012
- Programa: Construnario Versión 3.51
- Fecha de los precios: 07/03/2019
- Divisa: EUR

**Ri3311030** u LCP - Display táctil color - de Rittal
RITTAL Liquid Cooling Package, Display táctil. color para LCP Rack, Inline, T3+ El display ofrece la posibilidad de controlar importantes funciones del LCP de forma directa y realizar ajustes Código EAN: 4028177663718 Código eCl@ss 4.1: 27180704 Código eCl@ss 5.1: 27180712 Código eCl@ss 6.0: 27180712 Código eCl@ss 7.0: 27180712 Código eCl@ss 8.0: 27180712 Código ETIM 3.0: EC000855 Código ETIM 4.0: EC002515 Código ETIM 5.0: EC002515 Código ETIM 6.0: EC002515
