# LCP Rack DX, 12kW, 300x2000x1200 - de Rittal

- Propiedad del archivo: CONSTRUNARIO
- Formato: FIEBDC-3/2012
- Programa: Construnario Versión 3.51
- Fecha de los precios: 07/03/2019
- Divisa: EUR

**Ri3311420** u LCP Rack DX, 12kW, 300x2000x1200 - de Rittal
Refrigeración basada en racks de uno a dos racks TI. Adaptación continuada de la potencia de refrigeración mediante uso de compresor en el LCP Rack DX (evaporador). Para el funcionamiento del aparato se precisa un condensador externo. Código EAN: 4028177691322 Código eCl@ss 4.1: 27180704 Código eCl@ss 5.1: 27180712 Código eCl@ss 6.0: 27180712 Código eCl@ss 7.0: 27180712 Código eCl@ss 8.0: 27180712 Código ETIM 3.0: EC000855 Código ETIM 4.0: EC002515 Código ETIM 5.0: EC002515 Código ETIM 6.0: EC002515
