# Cubo para pasillo aire frío, elemento de puerta, 1200 mm - de Rittal

- Propiedad del archivo: CONSTRUNARIO
- Formato: FIEBDC-3/2012
- Programa: Construnario Versión 3.51
- Fecha de los precios: 07/03/2019
- Divisa: EUR

**Ri3311163** u Cubo para pasillo aire frío, elemento de puerta, 1200 mm - de Rittal
Elementos de puerta y techo separan la luz caliente y fría en el centro de cálculo. Ello incrementa la eficiencia de la técnica de climatización. Puede utilizarse como separación de pasillo caliente o frío. Código EAN: 4028177716933 Código eCl@ss 4.1: 27188101 Código eCl@ss 5.1: 27180792 Código eCl@ss 6.0: 27180792 Código eCl@ss 7.0: 27182102 Código eCl@ss 8.0: 27182102 Código ETIM 3.0: EC000855 Código ETIM 4.0: EC002525 Código ETIM 5.0: EC002525 Código ETIM 6.0: EC002525
