# Bloqueo de cables - de Rittal

- Propiedad del archivo: CONSTRUNARIO
- Formato: FIEBDC-3/2012
- Programa: Construnario Versión 3.51
- Fecha de los precios: 07/03/2019
- Divisa: EUR

**Ri7856013** u Bloqueo de cables - de Rittal
Para protección de todos los cables de conexión de los aparatos finales contra una desconexión involuntaria de la fuente de alimentación. Código EAN: 4028177519121 Código eCl@ss 4.1: 27188101 Código eCl@ss 5.1: 27143401 Código eCl@ss 6.0: 27143401 Código eCl@ss 7.0: 27142604 Código eCl@ss 8.0: 27189261 Código ETIM 3.0: EC000330 Código ETIM 4.0: EC002620 Código ETIM 5.0: EC002461 Código ETIM 6.0: EC002620
