# Guía de medición PSM para CMC III - DK7859.050 - de Rittal

- Propiedad del archivo: CONSTRUNARIO
- Formato: FIEBDC-3/2012
- Programa: Construnario Versión 3.51
- Fecha de los precios: 07/03/2019
- Divisa: EUR

**Ri7859050** u Guía de medición PSM para CMC III - DK7859.050 - de Rittal
Guías de medición para conexión directa al CMC III System. La guía de medición puede montarse en vertical mediante un juego de montaje PSM en racks TS 8 de 2000 mm de altura o en el rack TS IT.La indicación y vigilancia de todos los parámetros de potencia puede realizarse por separado en función de fase y fuente de alimentación. Un display integrado hace las funciones de indicador en el rack. La administración remota y la conectividad de red se establece a través del CMC III. Código EAN: 4028177677579 Código eCl@ss 4.1: 27188101 Código eCl@ss 5.1: 27143401 Código eCl@ss 6.0: 27143401 Código eCl@ss 7.0: 27371306 Código eCl@ss 8.0: 27371306 Código ETIM 3.0: EC000330 Código ETIM 4.0: EC000215 Código ETIM 5.0: EC000215 Código ETIM 6.0: EC000215
