# Power Distribution Rack, PDM Cable plug&play 9m - de Rittal

- Propiedad del archivo: CONSTRUNARIO
- Formato: FIEBDC-3/2012
- Programa: Construnario Versión 3.51
- Fecha de los precios: 07/03/2019
- Divisa: EUR

**Ri7857190** u Power Distribution Rack, PDM Cable plug&play 9m - de Rittal
RITTAL Power Distribution Rack, PDM Cable plug&play 9m Cable de conexión plug & play para guía PSM hacia los armarios para servidores. Código EAN: 4028177500440 Código eCl@ss 4.1: 27180101 Código eCl@ss 5.1: 27180501 Código eCl@ss 6.0: 27180501 Código eCl@ss 7.0: 27142604 Código eCl@ss 8.0: 27142604 Código ETIM 3.0: EC000268 Código ETIM 4.0: EC000330 Código ETIM 5.0: EC001576 Código ETIM 6.0: EC000330
