# Botella de recogida del agua de condensación - de Rittal

- Propiedad del archivo: CONSTRUNARIO
- Formato: FIEBDC-3/2012
- Programa: Construnario Versión 3.51
- Fecha de los precios: 06/03/2019
- Divisa: EUR

**SK3301600** u Botella de recogida del agua de condensación - de Rittal
RITTAL Técnica de filtros/General, Botella de recogida del agua de condensación Para montaje al armario. Apata para todos los refrigeradores para armarios e intercambiadores de calor aire/agua. Rebosadero lateral de seguridad. Capacidad aprox. 0,75 l. Unidad de envase: -Botella de recogida del agua de condensación -Soporte botella -Incl. accesorios de fijación Código EAN: 4028177227958 Código eCl@ss 4.1: 27188101 Código eCl@ss 5.1: 27180792 Código eCl@ss 6.0: 27180792 Código eCl@ss 7.0: 27180715 Código eCl@ss 8.0: 27180715 Código ETIM 3.0: EC000855 Código ETIM 4.0: EC002009 Código ETIM 5.0: EC002009 Código ETIM 6.0: EC002009
