# Tubo de condensación 6x1mm de grosor - de Rittal

- Propiedad del archivo: CONSTRUNARIO
- Formato: FIEBDC-3/2012
- Programa: Construnario Versión 3.51
- Fecha de los precios: 06/03/2019
- Divisa: EUR

**Acces.3301606** u Tubo de condensación 6x1mm de grosor - de Rittal
RITTAL Técnica de filtros/General, Tubo de condensación 6x1mm de grosor Para la salida y conducción del agua de condensación.Para conexión a refrigeradores de armarios. Material: PVC, transparente Código EAN: 4028177617735 Código eCl@ss 4.1: 27188101 Código eCl@ss 5.1: 27180792 Código eCl@ss 6.0: 27180792 Código eCl@ss 7.0: 27180715 Código eCl@ss 8.0: 27180715 Código ETIM 3.0: EC000855 Código ETIM 4.0: EC002009 Código ETIM 5.0: EC002009 Código ETIM 6.0: EC002009
