# Válvula compensación ¾" y ¾" para regulación del caudal - de Rittal

- Propiedad del archivo: CONSTRUNARIO
- Formato: FIEBDC-3/2012
- Programa: Construnario Versión 3.51
- Fecha de los precios: 06/03/2019
- Divisa: EUR

**WT LW3301940** u Válvula compensación ¾" y ¾" para regulación del caudal - de Rittal
RITTAL Accesorios General, Válvula compensación ¾" y ¾" para regulación del caudal Para utilizar con intercambiadores de calor aire/agua. Especialmente con la cantidad n > 1 en un circuito de agua de refrigeración. La válvula correctamente ajustada garantiza el suministro de la misma cantidad de agente refrigerante a todos los consumidores. La válvula realiza una compensación hidraúlica. Material: Latón Campo de regulación: 3 12 l/min Código EAN: 4028177448667 Código eCl@ss 4.1: 27188101 Código eCl@ss 5.1: 27180792 Código eCl@ss 6.0: 27180792 Código eCl@ss 7.0: 27189269 Código eCl@ss 8.0: 27189261 Código ETIM 3.0: EC000855 Código ETIM 4.0: EC002620 Código ETIM 5.0: EC002620 Código ETIM 6.0: EC002620
