# Adaptador roscado para cierre rápido, rosca interior G3/8" - de Rittal

- Propiedad del archivo: CONSTRUNARIO
- Formato: FIEBDC-3/2012
- Programa: Construnario Versión 3.51
- Fecha de los precios: 06/03/2019
- Divisa: EUR

**WT LW3201900** u Adaptador roscado para cierre rápido, rosca interior G3/8" - de Rittal
RITTAL Accesorios General, Adaptador roscado para cierre rápido, rosca interior G3/8" Para utilizar con intercambiadores de calor aire/agua con cierre rápido. Este adaptador roscado permite una conexión sencilla a tuberías tanto rígidas como flexibles. Material: Latón Código EAN: 4028177669420 Código eCl@ss 4.1: 27188101 Código eCl@ss 5.1: 27180792 Código eCl@ss 6.0: 27180792 Código eCl@ss 7.0: 27189269 Código eCl@ss 8.0: 27189261 Código ETIM 3.0: EC000855 Código ETIM 4.0: EC002620 Código ETIM 5.0: EC002620 Código ETIM 6.0: EC002620
