# Medio refrigerante estándar 10l - de Rittal

- Propiedad del archivo: CONSTRUNARIO
- Formato: FIEBDC-3/2012
- Programa: Construnario Versión 3.51
- Fecha de los precios: 06/03/2019
- Divisa: EUR

**RÜ3301960** u Medio refrigerante estándar 10l - de Rittal
RITTAL Accesorios General, Medio refrigerante estándar 10l para instalaciones de refrigeración centralizada Mezcla preparada Las instalaciones de refrigeración centralizada a excepción de las instalaciones para aceite y emulsión son adecuadas exclusivamente para la refrigeración de agua o de una mezcla de agua y glicol. Este medio refrigerante, además de actuar como anticongelante, evita la formación de bacterías y protege de forma óptima de la corrosión. Unidad de envase: -Depósito de 10 l -Depósito de 25 l -Tonel de 200 l Código EAN: 4028177448681 Código eCl@ss 4.1: 27188101 Código eCl@ss 5.1: 27180792 Código eCl@ss 6.0: 27180792 Código eCl@ss 7.0: 27189269 Código eCl@ss 8.0: 23061202 Código ETIM 3.0: EC000855 Código ETIM 4.0: EC001243 Código ETIM 5.0: EC001243 Código ETIM 6.0: EC001243
