# Accesorios de montaje, Marco de montaje rápido - de Rittal

- Propiedad del archivo: CONSTRUNARIO
- Formato: FIEBDC-3/2012
- Programa: Construnario Versión 3.51
- Fecha de los precios: 06/03/2019
- Divisa: EUR

**SK3286800** u Accesorios de montaje, Marco de montaje rápido - de Rittal
RITTAL Accesorios de montaje, Marco de montaje rápido para refrigeradores para montaje en el techo El nuevo marco de montaje rápido es mucho más que un simple marco. La parte inferior del marco se atornilla al armario mediante la junta. Esto permite, mediante cierres rápidos, el montaje/desmontaje del refrigerador sobre la parte superior del marco de montaje. En caso de mantenimiento esto representa un tiempo mínimo de montaje y consecuentemente una disminución del tiempo de paro del aparato. El marco de montaje rápido también ofrece, mediante una ranura de drenaje integrada, una protección eficaz contra la penetración de aceite en ambientes oleosos. Material: Chapa de acero Color: RAL 7035 Unidad de envase: -Marco de montaje rápido -Junta -Cierres rápidos Para refrigeradores SK 3209. . . ./SK 3210. . . ./ SK 3383. . . ./SK 3384. . . ./ SK 3385. . . . Código EAN: 4028177325418 Código eCl@ss 4.1: 27188101 Código eCl@ss 5.1: 27180792 Código eCl@ss 6.0: 27180792 Código eCl@ss 7.0: 27189272 Código eCl@ss 8.0: 27189272 Código ETIM 3.0: EC000331 Código ETIM 4.0: EC000331 Código ETIM 5.0: EC000331 Código ETIM 6.0: EC000331
