# RITTAL Accesorios de montaje, Marco - de Rittal

- Propiedad del archivo: CONSTRUNARIO
- Formato: FIEBDC-3/2012
- Programa: Construnario Versión 3.51
- Fecha de los precios: 06/03/2019
- Divisa: EUR

**SK3377000** u RITTAL Accesorios de montaje, Marco - de Rittal
RITTAL Accesorios de montaje, Marco para refrigeradores planos Los refrigeradores planos pueden instalarse en el exterior o interior de una puerta o pared del armario. El marco de estanqueidad confiere al refrigerador una imagen cerrada. Material: Chapa de acero Color: RAL 7035 Código EAN: 4028177459076 Código eCl@ss 4.1: 27188101 Código eCl@ss 5.1: 27180792 Código eCl@ss 6.0: 27180792 Código eCl@ss 7.0: 27189272 Código eCl@ss 8.0: 27189260 Código ETIM 3.0: EC000331 Código ETIM 4.0: EC002617 Código ETIM 5.0: EC002617 Código ETIM 6.0: EC002617
