# Accesorios de montaje, Chapas techo TS 800x600mm - de Rittal

- Propiedad del archivo: CONSTRUNARIO
- Formato: FIEBDC-3/2012
- Programa: Construnario Versión 3.51
- Fecha de los precios: 06/03/2019
- Divisa: EUR

**TS8801340** u Accesorios de montaje, Chapas techo TS 800x600mm - de Rittal
RITTAL Accesorios de montaje, Chapas techo TS 800x600mm para el montaje de: ·Aparatos para montaje en el techo ·Intercambiador de calor aire/agua ·Ventilador de techo ·Pieza adicional de ventilación TS Las escotaduras en la chapa de techo están dispuestas de tal forma, para que los refrigeradores para techo se situen en el centro del armario. Material: Chapa de acero Color: RAL 7035 Unidad de envase: Incluye material de fijación Código EAN: 4028177360631 Código eCl@ss 4.1: 27188101 Código eCl@ss 5.1: 27180707 Código eCl@ss 6.0: 27180707 Código eCl@ss 7.0: 27189272 Código eCl@ss 8.0: 27182405 Código ETIM 3.0: EC000744 Código ETIM 4.0: EC000744 Código ETIM 5.0: EC000744 Código ETIM 6.0: EC000744
