# Mando/Regulación, Adaptador maestro/esclavo - de Rittal

- Propiedad del archivo: CONSTRUNARIO
- Formato: FIEBDC-3/2012
- Programa: Construnario Versión 3.51
- Fecha de los precios: 06/03/2019
- Divisa: EUR

**SK3201070** u Mando/Regulación, Adaptador maestro/esclavo - de Rittal
RITTAL Mando/Regulación, Adaptador maestro/esclavo para Thermoelectric Cooler Servicio en paralelo de hasta 5 Thermoelectric Cooler para el aumento de la potencia de refrigeración o aplicación redundante. Adicionalmente se precisa: Por esclavo 1 cable de red RJ 45 DK 7320.470 o DK 7320.472 Código EAN: 4028177598690 Código eCl@ss 4.1: 27188101 Código eCl@ss 5.1: 27180792 Código eCl@ss 6.0: 27180792 Código eCl@ss 7.0: 27189261 Código eCl@ss 8.0: 27189261 Código ETIM 3.0: EC000855 Código ETIM 4.0: EC002620 Código ETIM 5.0: EC002620 Código ETIM 6.0: EC002620
