# Mando/Regulación, Tarjeta Interfaz - de Rittal

- Propiedad del archivo: CONSTRUNARIO
- Formato: FIEBDC-3/2012
- Programa: Construnario Versión 3.51
- Fecha de los precios: 06/03/2019
- Divisa: EUR

**SK3124200** u Mando/Regulación, Tarjeta Interfaz - de Rittal
RITTAL Mando/Regulación, Tarjeta Interfaz para aparatos con regulación e-Confort La tarjeta interfaz es una ampliación para aparatos con regulación e-Confort. Con ella puede realizarse la vigilancia de por ej. la conexión maestroesclavo de hasta 10 refrigeradores, en combinación con el CMC III de Rittal. El control se realiza a través de interfaces estandarizadas: RS232 (DB9) o RS485, una interfaz SPS (DB9). RS422 (casquillo RJ 45) es la conexión hacia el CMC III de Rittal. De esta forma es posible realizar la vigilancia remota a través de TCP-IP, superficies gráficas para mando, valoración y control, así como la documentación y conexión a sensores adicionales para control de los accesos. La tarjeta de ampliación se encuentra montada en una caja de plástico de 1 UA. Para la alimentación de tensión se precisan 24 V (c.c.). Puede realizarse desde el CMC III a través de una fuente de alimentación de amplio alcance DK 7320.425 (100 a 240 V c.a., 50/60 Hz) o de forma externa mediante un conector Kycon. Unidad de envase: -Tarjeta interfaz integrada en una caja de plástico anchura x altura x profundidad (mm): 136 x 44 (1 UA) x 129 -Cable D-Sub serie 1,5 m Código EAN: 4028177373310 Código eCl@ss 4.1: 27188101 Código eCl@ss 5.1: 27180792 Código eCl@ss 6.0: 27180792 Código eCl@ss 7.0: 27210707 Código eCl@ss 8.0: 27143136 Código ETIM 3.0: EC000855 Código ETIM 4.0: EC001099 Código ETIM 5.0: EC001099 Código ETIM 6.0: EC001099
