# Mando/Regulación, Unidad de mando para ventilador filtro EC - de Rittal

- Propiedad del archivo: CONSTRUNARIO
- Formato: FIEBDC-3/2012
- Programa: Construnario Versión 3.51
- Fecha de los precios: 06/03/2019
- Divisa: EUR

**SK3235440** u Mando/Regulación, Unidad de mando para ventilador filtro EC - de Rittal
RITTAL Mando/Regulación, Unidad de mando para ventilador filtro EC Control de velocidad en base a la temperatura para ventiladores con filtro EC de Rittal para la reducción de ruidos y el ahorro energético. Adicionalmente es posible controlar el funcionamiento del ventilador. ·Mando y control de hasta 4 ventiladores con filtro EC (¡Atención: los ventiladores con filtro EC no pueden regularse mediante el control de velocidad 3120.200!) ·Tensión de servicio: 24 V (c.c.) ·Montaje de guías omega ·Campo de temperatura y ajuste: +5°C a +55°C/41°F a 131°F ·Sensor térmico externo para la determinación de la temperatura real ·LED de estado para la indicación del estado del servicio ·Relé alarma para la indicación de un exceso de temperatura, de fallo del ventilador, de la interrupción de la línea y de la rotura de sensor Unidad de envase: Sensor NTC, longitud 1,80 m Código EAN: 4028177670716 Código eCl@ss 4.1: 27188101 Código eCl@ss 5.1: 27180792 Código eCl@ss 6.0: 27180792 Código eCl@ss 7.0: 27210707 Código eCl@ss 8.0: 27142320 Código ETIM 3.0: EC000855 Código ETIM 4.0: EC000256 Código ETIM 5.0: EC000256 Código ETIM 6.0: EC000256
