# Mando/Regulación, Adaptador a presión - de Rittal

- Propiedad del archivo: CONSTRUNARIO
- Formato: FIEBDC-3/2012
- Programa: Construnario Versión 3.51
- Fecha de los precios: 06/03/2019
- Divisa: EUR

**Acces.3110200** u Mando/Regulación, Adaptador a presión - de Rittal
RITTAL Mando/Regulación, Adaptador a presión para termostato de interior SK 3110.000 e higrostato SK 3118.000 Adaptador a presión con posibilidad de montaje de prensaestopas para una conducción adecuada de los cables de los consumidores, tales como ventiladores con filtro SK y resistencias calefactoras para armarios. En combinación con prensaestopas puede utilizarse también como dispositivo contra tracción Código EAN: 4028177188723 Código eCl@ss 4.1: 27188101 Código eCl@ss 5.1: 27180792 Código eCl@ss 6.0: 27180792 Código eCl@ss 7.0: 27210707 Código eCl@ss 8.0: 27210707 Código ETIM 3.0: EC000855 Código ETIM 4.0: EC002014 Código ETIM 5.0: EC002014 Código ETIM 6.0: EC002014
