# Guiado del aire/Mando/Regulación, Indicador digital de temperatura y termostato - de Rittal

- Propiedad del archivo: CONSTRUNARIO
- Formato: FIEBDC-3/2012
- Programa: Construnario Versión 3.51
- Fecha de los precios: 06/03/2019
- Divisa: EUR

**LZ7109035** u Guiado del aire/Mando/Regulación, Indicador digital de temperatura y termostato - de Rittal
RITTAL Guiado del aire/Mando/Regulación, Indicador digital de temperatura y termostato Integrado en un patch-panel de 1 UA. Incl. fijación para el cable de conexión y soporte para tiras de rotulación. Datos técnicos: -2 rangos de tensión de 100 230 V, 50/60 Hz y 24 60 V (c.c.) -Profundidad: 100 mm -Indicación de 7 segmentos de tres cifras -Conmutable de ºC/ºF -Campo de temperatura: +5°C hasta +55°C -Cable para sonda NTC de 1800 mm de longitud -Dos salidas de relé como contacto conmutado y de trabajo (carga máx. de contacto 230 V, 6 A) -Histéresis a elección -Los valores teóricos pueden ajustarse a través del teclado de membrana, campo de ajuste: +5°C hasta +55°C -Indicación y exactitud de conexión +/ 2 K -Almacenamiento de la temperatura mínima y máxima registrada hasta la próxima actualización Color: RAL 7035 Código EAN: 4028177165649 Código eCl@ss 4.1: 27188101 Código eCl@ss 5.1: 27180792 Código eCl@ss 6.0: 27180792 Código eCl@ss 7.0: 27210707 Código eCl@ss 8.0: 27210707 Código ETIM 3.0: EC000855 Código ETIM 4.0: EC002014 Código ETIM 5.0: EC002014 Código ETIM 6.0: EC002014
