# Tapones de cierre máx 2 por aparato - de Rittal

- Propiedad del archivo: CONSTRUNARIO
- Formato: FIEBDC-3/2012
- Programa: Construnario Versión 3.51
- Fecha de los precios: 06/03/2019
- Divisa: EUR

**SK3286880** u Tapones de cierre máx 2 por aparato - de Rittal
RITTAL Guiado del aire, Tapones de cierre máx 2 por aparato para refrigeradores para montaje en el techo Para cerrar las salidas de aire frío no utilizadas en los refrigeradores para montaje en el techo. Material: Espuma de poliuretano Para aparatos SK 3209. . . ./SK 3210. . . ./SK 3273. . . ./SK 3383. . . ./ SK 3384. . . ./SK 3385. . . . Código EAN: 4028177325470 Código eCl@ss 4.1: 27188101 Código eCl@ss 5.1: 27180792 Código eCl@ss 6.0: 27180792 Código eCl@ss 7.0: 27189269 Código eCl@ss 8.0: 22410601 Código ETIM 3.0: EC000855 Código ETIM 4.0: EC001292 Código ETIM 5.0: EC001292 Código ETIM 6.0: EC001292
