# Guiado del aire, pieza inversora de 90º - de Rittal

- Propiedad del archivo: CONSTRUNARIO
- Formato: FIEBDC-3/2012
- Programa: Construnario Versión 3.51
- Fecha de los precios: 06/03/2019
- Divisa: EUR

**SK3286990** u Guiado del aire, pieza inversora de 90º - de Rittal
RITTAL Guiado del aire, Pieza inversora de 90º para el sistema de canalización de aire Para una inversión del aire frío al final del canal plano. Material: Poliéster de difícil combustión según DIN 4102/B1 Código EAN: 4028177368156 Código eCl@ss 4.1: 27188101 Código eCl@ss 5.1: 27180792 Código eCl@ss 6.0: 27180792 Código eCl@ss 7.0: 27189269 Código eCl@ss 8.0: 22410601 Código ETIM 3.0: EC000855 Código ETIM 4.0: EC001292 Código ETIM 5.0: EC001292 Código ETIM 6.0: EC001292
