# Adaptador para canal de aire - de Rittal

- Propiedad del archivo: CONSTRUNARIO
- Formato: FIEBDC-3/2012
- Programa: Construnario Versión 3.51
- Fecha de los precios: 06/03/2019
- Divisa: EUR

**SK3286840** u Adaptador para canal de aire - de Rittal
El adaptador ejerce de pieza de conexión entre el refrigerador para montaje mural (entrada de aire) y el sistema de canalización de aire. Código EAN: 4028177686410 Código eCl@ss 4.1: 27180704 Código eCl@ss 5.1: 27180712 Código eCl@ss 6.0: 27180712 Código eCl@ss 7.0: 27180712 Código eCl@ss 8.0: 27180712 Código ETIM 3.0: EC000855 Código ETIM 4.0: EC002515 Código ETIM 5.0: EC001344 Código ETIM 6.0: EC002515
