# Resistencias calefactoras para armarios, Sin ventilador 23-30W - de Rittal

- Propiedad del archivo: CONSTRUNARIO
- Formato: FIEBDC-3/2012
- Programa: Construnario Versión 3.51
- Fecha de los precios: 05/03/2019
- Divisa: EUR

**HZ3105330** u Resistencias calefactoras para armarios, Sin ventilador 23-30W - de Rittal
RITTAL Resistencias calefactoras para armarios, Sin ventilador 23-30W Unidad de envase: -Resistencia calefactora PTC -Borne de conexión rápida -Material de fijación Atención: -Para una regulación de temperatura exacta en el armario se recomienda el montaje del termostato de interior SK 3110.000 o el termostato digital SK 3114.200 con pantalla de indicación -Para evitar la condensación en los circuitos se recomienda el higrostato SK 3118.000 para la regulación de la resistencia calefactora. -En armarios de grandes dimensiones la mejor forma de conseguir una distribución uniforme de calor es incorporando varias resistencias de pequeña potencia. -En general también se recomienda la instalación de resistencias calefactoras con el fin de evitar la formación de condensación de agua Código EAN: 4028177638631 Código eCl@ss 4.1: 27180703 Código eCl@ss 5.1: 27180710 Código eCl@ss 6.0: 27180710 Código eCl@ss 7.0: 27180710 Código eCl@ss 8.0: 27180710 Código ETIM 3.0: EC000737 Código ETIM 4.0: EC000737 Código ETIM 5.0: EC000737 Código ETIM 6.0: EC000737
