# Chiller para agua, TopTherm 1kW cerrado a presión - de Rittal

- Propiedad del archivo: CONSTRUNARIO
- Formato: FIEBDC-3/2012
- Programa: Construnario Versión 3.51
- Fecha de los precios: 05/03/2019
- Divisa: EUR

**RÜ3318600** u Chiller para agua, TopTherm 1kW cerrado a presión - de Rittal
RITTAL Chiller para agua, TopTherm 1kW cerrado a presión Ejecución técnica: -Montaje compacto y modular de componentes de refrigeración -Con recubrimiento RiNano -Bomba impulsora del medio -Regulación exacta de la temperatura mediante regulación por microprocesador -Indicación de avería colectiva con contacto libre de potencial Color: RAL 7035 Grado de protección: IP 44 (electrónica) Unidad de envase: -Instalación de refrigeración centralizada cableada a punto de conexión -Documentación en varios idiomas -Incl. esquema de funcionamiento y de conexión Código EAN: 4028177351134 Código eCl@ss 4.1: 27180701 Código eCl@ss 5.1: 27180713 Código eCl@ss 6.0: 27180713 Código eCl@ss 7.0: 27180713 Código eCl@ss 8.0: 27180713 Código ETIM 3.0: EC000855 Código ETIM 4.0: EC002516 Código ETIM 5.0: EC002516 Código ETIM 6.0: EC002516
