# Intercambiador calor aire/aire, montaje en el techo - de Rittal

- Propiedad del archivo: CONSTRUNARIO
- Formato: FIEBDC-3/2012
- Programa: Construnario Versión 3.51
- Fecha de los precios: 05/03/2019
- Divisa: EUR

**WT3248000** u Intercambiador calor aire/aire, montaje en el techo - de Rittal
Color: RAL 7035/9005 Grado de protección: Circuito interior IP 54 según EN 60 529 Unidad de envase: -Unidad completa a punto de conexión -La conexión de los ventiladores se realiza a través de 2 cables de conexión de tres hilos, con manguitos terminales Atención: Para una regulación de temperatura exacta en el armario se recomienda el montaje del termostato/regulación digital SK 3114.200, del termostato de interior para armarios SK 3110.000 o del regulador de velocidad SK 3120.200 Código EAN: 4028177039247 Código eCl@ss 4.1: 27180704 Código eCl@ss 5.1: 27180711 Código eCl@ss 6.0: 27180711 Código eCl@ss 7.0: 27180711 Código eCl@ss 8.0: 27180711 Código ETIM 3.0: EC000431 Código ETIM 4.0: EC002514 Código ETIM 5.0: EC002514 Código ETIM 6.0: EC002514
