# Turbina para 482, 6mm, caudal aire 320m³/h 230V - de Rittal

- Propiedad del archivo: CONSTRUNARIO
- Formato: FIEBDC-3/2012
- Programa: Construnario Versión 3.51
- Fecha de los precios: 05/03/2019
- Divisa: EUR

**LÜ3144000** u Turbina para 482, 6mm, caudal aire 320m³/h 230V - de Rittal
RITTAL Turbina para 482,6mm, caudal aire 320m³/h 230V Unidad de envase: -Unidad cableada a punto de conexión -Incl. regleta de bornes y material de fijación (en ventiladores modulares/ventiladores modulares Vario) -Incl. estera filtrante (en turbinas) Unidad de envase del marco guía: -Marco guía -Incl. conector y cable de conexión montado (3 m) -Ángulo de montaje para una fijación opcional a la construcción de 482,6 mm (19?) -Material de fijación Adicionalmente se precisa: Solicite el marco guía adecuado a la aplicación (sólo en ventiladores modulares Vario) Código EAN: 4028177037137 Código eCl@ss 4.1: 27180702 Código eCl@ss 5.1: 27180705 Código eCl@ss 6.0: 27180705 Código eCl@ss 7.0: 27180716 Código eCl@ss 8.0: 27180716 Código ETIM 3.0: EC000320 Código ETIM 4.0: EC000320 Código ETIM 5.0: EC000320 Código ETIM 6.0: EC000320
